# CHAU - Chausseestraße 7, 10115 Berlin
Angebotsaufforderung (GAEB DA XML 3.3, DA83)
Projekt: CHAU
Währung: EUR
Vergabeart: Freihändige Vergabe
Abgabeort: Covivio Immobilien GmbH Lietzenburger Str. 90 10719 Berlin F
Ausführungsbeginn: 31.10.2025
Ausführungsende: 04.12.2025
Sicherheit Vertragserfüllung %: 0,00
Sicherheit Gewährleistung %: 0,00
Auftraggeber: Covivio Wohnen GmbH, c/o Covivio Immobilien GmbH, Lietzenburger Str. 90, 10719 Berlin
Ausführungsort: CHAU, Chausseestraße 7, 10115 Berlin
Erstellt mit: 5 240724, NOVA AVA, 24.07.2024

## LEISTUNGSÜBERSICHT
Die Ausschreibung beinhaltet die Ausführung der Maler- und Lackierarbeiten in den Wohnungen des Dachgeschosses.
Einige Kenndaten zu den Leistungen:

| Leistung | Menge |
| --- | --- |
| Malervlies, Decken | 470,0 m2 |
| Malervlies, Wände | 950,0 m2 |
| Dispersionsanstrich, Decken | 470,0 m2 |
| Dispersionsanstrich, Wände | 1.210,0 m2 |
| Fugendichtung, Acryl | 1.700,0 m2 |

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

## ALLGEMEINE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN MALERARBEITEN
Der sachliche Geltungsbereich ergibt sich ebenso wie die technische Ausführung aus den ATV:
DIN 18 363 Maler- und Lackiererarbeiten- Beschichtungen
DIN 18 364 Korrosionsschutzarbeiten an Stahlbauten
DIN 18 366 Tapezierarbeiten
sowie den anerkannten Regeln der Technik.

Ergänzend sind u.a. folgende ATV / DIN zu berücksichtigen:
ATV DIN 18 299  Allgemeine Regelungen für Bauarbeiten jeder Art

DIN EN 13 300 Beschichtungsstoffe- Wasserhaltige Beschichtungsstoffe und Beschichtungssysteme für Wände und  Decken im Innenbereich - Einleitung

BFS Merkblatt 8
Innenbeschichtungen, Tapezier- und Klebearbeiten auf Betonflächen
Herausgeber: Bundesausschuss Farbe und Sachwertschutz (BFS)

BFS Merkblatt 12
Oberflächenbehandlung von Gipsplatten (Gipskartonplatten) und Gipsfaserplatten
Herausgeber: Bundesausschuss Farbe und Sachwertschutz (BFS)

Weiterhin gelten sämtliche europäischen und nationalen Vorschriften, Merkblätter, Stoff- und Prüfnormen usw. jeweils in ihrer aktuellen Fassung sowie die Herstellerverarbeitungsangaben, Zulassungen und Empfehlungen der jeweiligen Fachverbände.

## 3331 Maler- und Lackierarbeiten
Datum: 07.05.2024

### Titel 1 Maler- und Lackierarbeiten

#### Bereich 1.1 Wohnungen

**1.1.10 Wand,Glas-/Malervlies,inkl.Untergr.**
Wand - und Leibungsflächen und Stützenflächen, innen,
Aufbringen von rissüberdeckendem Glasvlies/Malervlies inkl.
Untergrundvorbehandlung.

Eigenschaften: Reißfest, rissüberbrückend, dimensionsstabil,
spannungsarm, feuchtebeständig, lösemittelfrei, geruchsneutral
und haftfest.

Einbauort: GK-Wände und Vorsatzschalen und
Trockenbau-Wandverkleidungen
Menge: 950,000 m2

**1.1.20 Grundierung, Untergrund GP, KZ-Putz, Trockenbau**
Wand - und Leibungsflächen und Stützenflächen mit Tiefengrund
behandeln, kleine Schäden beispachteln und sonstige Unebenheiten
fachgerecht abstoßen und gegebenenfalls beischleifen.

Ausbesserungen im geringen Umfang bis max. 5 % der zu
bearbeitenden Fläche.

Anschließend eingefärbte Grundierung als Malergrundvorbehandlung
bei saugenden Untergründen für Wandanstrich.

Putzgrund: Gipsputz / Kalkzementputz / Trockenbau
Folgeleistung: Anstrichaufbau gemäß Architektenplanung
Menge: 1210,000 m2

**1.1.30 Wandflächen,innen,Dispersion**
Wand - und Leibungsflächen und Stützenflächen im Innenbereich
mit Dispersionsfarbe mindestens 2 x deckend endbeschichten.

Untergrund: geputzte Oberflächen bzw. GK-Oberflächen
Nassabriebklasse: 2 (scheuerbeständig)
Farbton: RAL 9010 (reinweiß)

Ausführungsort: alle Wände, Stützen und Leibungen
Menge: 1210,000 m2

**1.1.40 Decken,Glas-/Malervlies,inkl.Untergr.**
Deckenflächen, innen, Aufbringen von rissüberdeckendem
Glasvlies/Malervlies inkl. Untergrundvorbehandlung.

Eigenschaften: Reißfest, rissüberbrückend, dimensionsstabil,
spannungsarm, feuchtebeständig, lösemittelfrei, geruchsneutral
und haftfest

Ausführungsort: GK-Decken und Schürzen
Menge: 470,000 m2

**1.1.50 Grundierung, Untergrund Trockenbau**
Decken- und Schürzenflächen mit Tiefengrund behandeln,
kleine Schäden beispachteln und sonstige Unebenheiten
fachgerecht abstoßen und gegebenenfalls beischleifen.

Ausbesserungen im geringen Umfang bis max. 5 % der zu
bearbeitenden Fläche.

Anschließend eingefärbte Grundierung als
Malergrundvorbehandlung bei saugenden Untergründen für
Deckenanstrich.

Putzgrund: Trockenbau
Ausführungsort: Trockenbaudecken und alle Trockenbauschürzen
Menge: 470,000 m2

**1.1.60 Deckenflächen,innen,Dispersion**
Neue Decken- und Schürzenflächen im Innenbereich mit
Dispersionsfarbe mindestens 2 x deckend endbeschichten.

Untergrund: GK-Oberflächen
Farbton: RAL 9010 (reinweiß)

Ausführungsort: Trockenbaudecken und alle Trockenbauschürzen
Menge: 470,000 m2

**1.1.70 Zulage fungizid**
Zulage für zusätzliche Ausführung der Wand- und Deckenanstriche
fungizid.

Ausführungsort: Bäder
Menge: 300,000 m2

**1.1.80 Fugendichtung innen, Acryl, 15 mm**
Fugenverschluss innen als horizontale und vertikale Wand- und
Deckenanschlüsse sowie an Türbekleidungen.

Des Weiteren sind mind. zu verfugen:
- alle Sockelleisten oberseitig
- alle Fliesensockel und sonstige Fliesenflächen die an gestrichene
Wandflächen angrenzen
- alle Fensterleibungen innenseitig umlaufend

Fugenbreite:  6-8 mm i. M.
Fugendichtmasse:  Acryl
Einbauort:  Ixel

Kalkulationsansatz: 1 m pro ca. 1,0 m2 Deckenfläche und Wandfläche
Menge: 1700,000 m

**1.1.90 Türzargen WE-Türen lackieren**
Beschichtung von Umfassungszargen von Wohnungseingangstüre
mit Kunstharzfarbe auf vorhandene Grundierung im Farbton nach
Wahl des AG endbeschichten.

Vorleistung (bauseitig.): rostschutz grundierter Stahl
Abmessung B x H: 1,01 x 2,135m
Maulweite: ca. 270mm
Farbton (Annahme): Außen und innen: Reinweiß RAL 9010
Menge: 4,000 Stck

**1.1.100 Stahlkleinbauteile,Acryllack/Alkydharz**
Kleinbauteile aus Stahl, mit Acryllack/Alkydharzfarbe deckend
lackieren, inkl. Untergrundvorbereitung.

Untergrund: Stahl, verzinkt
Form: Stahl-Hohlprofile, Flachstähle u. ä
Farbton:  RAL- Farbton n. Wahl des AG
Menge: 25,000 m2

#### Bereich 1.2 Stundenlohnarbeiten

**1.2.10 Stundensatz Facharbeiter**
*** Bedarfsposition ohne GB
Arbeiten, welche nicht in den Positionen erfasst sind
und gegen Nachweis und nur gegen vorherige Beauftragung
zur Ausführung kommen: Facharbeiter
Menge: 1,000 h

**1.2.20 Stundensatz Helfer**
*** Bedarfsposition ohne GB
Arbeiten, welche nicht in den Positionen erfasst sind
und gegen Nachweis und nur gegen vorherige Beauftragung
zur Ausführung kommen: Helfer
Menge: 1,000 h
